# Colorid-Vollflockenbelag
Leistungsbeschreibung (GAEB 90, DA81)
Währung: EUR

## Colorid-Vollflockenbelag
Datum: 10.09.24

*Hinweis*
Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Die verwendeten wasseremulgierbaren
Epoxydharzbindemittel sind nachweislich
physiologisch unbedenklich,
wasserdampfdiffusionsfähig und schwer entflammbar.

Die Systemkomponenten sind Bestandteil der AbZ
gemäß DIN EN 13813:2001-01 und sind somit geeignet
für Aufenthaltsräume gemäß LBO (z.B. Büros,
Verkaufsräume und öffentliche oder private
Einrichtungen). Weiterhin entsprechend sie in
weiten Teilen den Anforderungen OS 8 des DAStb.
(2001) bzw. DIN 1504 Teil 2.

Ebenso haben sich die Produkte in unabhängigen
Vergleichsuntersuchungen als unempfindlich
gegenüber Blasenbilung bei
delaminationsfördernden Bedingungen und
rückseitiger Hinterfeuchtung gezeigt
(Wasserlagerung bei osmose- bzw.
kapillardruckfördernden Bedingungen).

Bodenflächen unterliegen einem nutzungsbedingten
Verschleiß. Die Lebensdauer hängt dem entsprechend
im wesentlichen von der individuellen Nutzung ab.
Fließspachtelungen mit wasseremulgierbaren
Epoxydharzen weisen im Unterschied zu
Fließbeschichtungen mit lösemittelfreien
Epoxydharzen eine leichte Oberflächentextur auf.

Um den nutzungsbedingten Verschleiß zu reduzieren
und die Lebensdauer zu verlängern, sind
Bodenflächen einer Grund- und Unterhaltspflege zu
unterziehen.

Neben den Pflegemaßnahmen sind planerische
Maßnahmen empfehlenswert, um eine mechanische
Überbeanspruchung bzw. einen erhöhten Verschleiß
des Bodens zu vermeiden. Hierzu gehören
ausreichend große Schmutzrückhaltesysteme in
Eingangsbereichen sowie die Verwendung weicher
Kunststoff- oder Filzauflagen für Büromöbel und
Inventar.

Weitere Hinweise entnehmen Sie bitte den Remmers
Reinigungs- und Pflegehinweisen für
Bodenbeschichtungssysteme.

Die angegebenen Verarbeitungshinweise, Werkzeuge

und Verbrauchsangaben können nur als Empfehlung,
die auf eine langjährige Applikationserfahrung
beruhen, angenommen werden und müssen ggf. den
örtlichen Gegebenheiten angepasst werden.

**1 Untergrunduntersuchung und -prüfung**
Untergrund Prüfung und Dokumentation gemäß gültigen
Regelwerken.
Menge: 0,000 m²

**2 Vorbehandlung mit geeigneten Mitteln, vorzugsw. mittels Strahlen**
*** Grundposition ZZ 001.0
Untergrundvorbehandlung mit geeigneten
Mitteln, vorzugsweise mittels
Stahlkugelstrahlverfahren, zur Erzielung
eines tragfähigen, sauberen und
tragfähigen Untergrundes, frei von
haftungsmindernden Schichten.
Menge: 0,000 m²

**3 Schleifen von Zementestrichflächen**
*** Wahlposition ZZ 001.1
Untergrundvorbehandlung auf den vorhandenen
Zementestrichflächen durch Schleifen mittels
Tellerschleif maschine mit geeignetem
Schleifwerkzeug (z. B. Korund- und/oder
Diamantschleifmittel).
Menge: 0,000 m²

**4 Risse mechanisch aufweiten**
Einschneiden und Aufweiten von Rissen
entlang des Rissverlaufes mittels
Trennscheibe in einer Schnitttiefe von
mind. 2-3 cm.
Menge: 0,000 m

**5 Rissverspachtelung 2K EP Bindemittel**
*** Bedarfsposition ohne GB
Liefern und Herstellen eines Riss-Spachtels zur
oberflächlichen Anarbeitung mit einem thixotropierten
2-K EP-Harz - nonylphenol-,
lösemittel- und weichmacherfrei.

gewähltes Produkt oder gleichwertig:
Remmers Epoxy BH 100
Remmers ADD TX

Oberfläche bei Überschreitung der Wartezeit für
Überarbeitung gezielt abstreuen mit Quarz 03/08, ca. 1
kg/m².

Farbton: transparent

Produktkenndaten -
Im Anlieferungszustand:
Komponente A, Komponente B, Mischung,
Viskosität (25 °C): 950 mPa s, 50 mPa s, 450 mPa s,
Dichte (20 °C): 1,16 g/cm■, 1,00 g/cm■, 1,10 g/cm■,

Im ausreagierten Zustand
Druckfestigkeit ca. 65 N/mm² *
Biegezugfestigkeit ca. 20 N/mm² *

* Epoxidharzmörtel 1 : 10 mit Normsand
Die genannten Werte stellen typische
Produkteigenschaften dar und sind nicht als
verbindliche
Produktspezifikationen zu verstehen.

Abgerechnet wird diese Position nach Verbrauch
je kg. In den Einheitspreis ist der
Lohnanteil mit einzurechnen.

Verbrauch:
mind. 0,30 kg/m²  Epoxy BH 100 <0905>
anteilig ca. 5-10%  ADD TX Neu Neu (je nach Bedarf)
<0942>
Menge: 0,000 m

**6 Baustelle einrichten einschließlich Geräte**
Baustelle einrichten, An- und Abfuhr
aller benötigten Materialien, Geräte und
Maschinen. Räumen der Baustelle und
Wiederherstellung aller benutzten
Flächen in den ursprünglichen Zustand
einschließlich notwendiger
Zwischenreinigung.
Menge: 0,000 h

**7 Abklebearbeiten**
Zum Schutz vor Verschmutzungen sind
Türen, Fenster, Fußleisten, Maschinenfundamente,
Regale, Einrichtungsgegenstände mit geeignetem
Klebeband und Folie zu schützen.
Menge: 0,000 h

**8 Grundierung mit einem wässrigen, pigm. 2K EP Bindemittel (CC)**
Liefern und Herstellen einer Grundierung des
vorbereiteten Untergrundes mit einem wässrigen,
lösemittelfreien, pigmentierten 2-K
EP-Bindemittel. Ggfs. dem Bindemittel 10 % Wasser
zugeben.

Produktkenndaten:

Im Anlieferungszustand:
Komponente A, Komponente B, Mischung,
Viskosität (25 °C):
Komp. A: 2000 mPas, Komp. B:  200 mPas
Dichte (20 °C):
Komp. A: 1,5 g/cm■, Komp. B: 1,1 g/cm■

Im ausreagierten Zustand:
Festkörpergehalt 55 M-%

Verbrauch:
mind. 0,15-0,25 kg/m² Remmers Epoxy BS 2000 <6001-6010>
(je nach Saugfähigkeit/Porosität des Untergrundes)
zzgl. bis zu 10 % Wasser
Menge: 0,000 m²

**9 Egalisieren mit einem gefüllten, wässrigen, 2K EP-Bindemittel (1 mm)**
*** Bedarfsposition ohne GB
Liefern und Herstellen einer Kratzspachtelung des
grundierten Untergrundes  mit einem diffusionsoffenen,
wässrigen, pigmentierten 2-K EP-Bindemittel und
Spezialsieblinie.

gewählte Produkte oder gleichwertig:
Remmers Epoxy BS 4000 / SelectMix SBL DF

Farbton: nach Wahl des AG
Mischungsverhältnis
ca. 1 GT Bindemittel :1 5 GT Spezialsieblinie
Verbrauch ca. 1,8 kg/m²/mm Mischung

Produktkenndaten:
Im Anlieferungszustand -
Komponente A, Komponente B, Mischung,
Viskosität (25 °C) 300 mPa s, 450 mPa s, 950 mPa s,
Dichte (20 °C) 1,31 g/cm■, 1,11 g/cm■, 1,26 g/cm■.

Im ausreagierten Zustand
Festkörpergehalt 58 M-%

Die genannten Werte stellen typische
Produkteigenschaften dar und sind nicht als
verbindliche Produktspezifikationen zu verstehen.

Verbrauch:
je mm Schichtstärke:
mind. 0,70 kg/m²  Epoxy BS 4000 <6320-6324>
mind. 1,05 kg/m²  SelectMix SBL DF <6751>
anteilmäßig Wasser
Menge: 0,000 m²

**10 Einstreuschicht mit einem wässrigen 2K EP Bindemittel u. Farbfl. CF2 1mm**
Liefern und Herstellen einer dünnschichtigen
Einstreubasis für Remmers Coloridflocken
mit einem pigmentierten, wässrigen  2-K EP-
Bindemittel auf vorbereitete Flächen.

Grundierung, Ausgleichs- und Basisbeschichtung in
DIBt-zugelassenen Systemen für Aufenthaltsräume (AbZ
Z-156.605-1414)

gewählte Produkte:
Remmers Epoxy BS 4000, Selectmix SBL DF
Farbton: nach Wahl des AG

Produktkenndaten
Im Anlieferungszustand
Komponente A, Komponente B, Mischung,
Viskosität (25 °C:) 300 mPa s, 450 mPa s, 950 mPa s,
Dichte (20 °C): 1,31 g/cm■, 1,11 g/cm■, 1,26 g/cm■,

Im ausreagierten Zustand
Festkörpergehalt 58 M-%

Die genannten Werte stellen typische
Produkteigenschaften dar und sind nicht als
verbindliche
Produktspezifikationen zu verstehen.

Verbrauch für 1 mm Schichtstärke:
ca. 1,0 kg/m² Remmers Epoxy BS 4000 <6320-6324>
ca. 0,5 kg/m² Remmers SelectMix SBL DF<6751>
Einstreuung:
ca. 0,5-0,7 kg/m² Remmers Colorid <6224-6241>
Menge: 0,000 m²

**11 Fixierung von Flockenbelägen mit einem wässrigen1K PUR Bindemittel M**
Liefern und Herstellen einer Fixierung auf der
abgestreuten Flockenbelägen mit einem mattem,
transparenten, lösemittel- und weichmacherfreien
wässrigen 2-K PU-Bindemittel.

gewähltes Produkt:
Remmers PUR Aqua Top 500 2K M

Produktkenndaten
Im Anlieferungszustand -
Komponente A, Komponente B, Mischung,
Dichte (20 °C): 1,23 g/cm■, 1,15 g/cm■, 1,23 g/cm■,
Viskosität (25 °C): 263 mPa s, 613 mPa s, 431 mPa s,

Im ausreagierten Zustand
Feststoffgehalt 43 M-%

Die genannten Werte stellen typische
Produkteigenschaften dar und sind nicht als
verbindliche Produktspezifikationen zu verstehen.

Verbrauch:
ca. 0,15-0,20 kg/m² Remmers PUR Aqua Top 500 2K M je
Arbeitsgang <3633>
Menge: 0,000 m²

**12 PUR Aqua Top 500 2K M als Versiegelung**
Liefern und Herstellen einer Versiegelung mit
einem mattem, transparenten, lösemittel- und
weichmacherfreien wässrigen 2-K PU-Bindemittel.

gewähltes Produkt oder gleichwertig:
Remmers PUR Aqua Top 500 2K M

- Fixierung und Versiegelung von Remmers Flockenbelägen
- Versiegelung in DIBt-zugelassenen Systemen für
Aufenthaltsräume (AbZ Z-156.605-1414 Z-156.605-1487
Z-156.605-1594)

Eigenschaften:
- Rutschhemmend
- Lichtecht
- Wasserdampfdiffusionsfähig
Produktkenndaten:
Im Anlieferungszustand -
Komponente A, Komponente B, Mischung,
Dichte (20 °C): 1,23 g/cm■, 1,15 g/cm■, 1,23 g/cm■,
Viskosität (25 °C): 263 mPa s, 613 mPa s, 431 mPa s,

Im ausreagierten Zustand
Feststoffgehalt 43 M-%

Die genannten Werte stellen typische
Produkteigenschaften dar und sind nicht als
verbindliche Produktspezifikationen zu verstehen.

Verbrauch:
ca. 0,15-0,20 kg/m² Remmers PUR Aqua Top 500 2K M
<3633>
Menge: 0,000 m²
